# Sanierung Rathaus Maikammer
Angebotsaufforderung (GAEB DA XML 3.2, DA83)
Projekt: 497
Währung: EUR
Auftraggeber: Verbandsgemeinde Maikammer, Immengartenstraße 24, 67481 Maikammer, Deutschland
Erstellt mit: SOFTTECH GmbH / GXML Toolbox V3.3 R20230503, AVANTI pro 2025, 14.09.2026

## 18 Außenputzarbeiten
Datum: 05.05.2025

### 01 Außenputzarbeiten und Malerarbeiten außen

*Hinweis: KURZBESCHREIBUNG DER BAUMASSNAHME*
KURZBESCHREIBUNG DER BAUMASSNAHME

Der Auftraggeber, die VG Maikammer beabsichtigt die Teilsanierung und Brandschutzertüchtigung des Rathausgebäudes vorzunehmen.
Die Sanierung erstreckt sich über das gesamte Gebäude. Das Gebäude ist in Massivbauweise errichtet. Die Dachkonstruktion als Holzkonstruktion mit mehreren Pultdächern umschließt eine innenliegende Flachdachfläche mit Zugangstüren in den Dachraum. Aktuell kann die Dachfläche nur über eine Ausstiegsluke erreicht werden. Es ist unterteilt in Untergeschoss, Erdgeschoss,
Obergeschoss und Dachgeschoss.

Die durchgeführten wesentlichen Hauptmaßnahmen sind nachfolgend stichpunktartig aufgeführt:
     - Errichtung eines Aufzuges im inneren des Gebäudes
     - Anbau Nordseite analog zum Bestandsgebäude
     - Erweiterung im Bereich des Ratsaals und Erneuerung der Fassde

Im Innenbereich werden die Wand- und Deckenkonstruktionen brandschutztechnisch ertüchtigt. Für das Bilden neuer Brandabschnitte werden Brandschutztüren an verschiedenen Positionen eingebracht.

Die Ausführung soll mit den Umbau- u. Rückbauarbeiten im Innen- und Außenbereich ab dem 01.09.2025 beginnen und ohne Unterbrechungen durchgeführt werden.

Es ist auf die Einhaltung der Sicherheitsbestimmungen zu achten. Sicherheitsmaßnahmen, die zur Durchführung der ausgeschriebenen Leistung notwendig sind, sind Sache des Auftragnehmers.

Arbeitsbereiche sind jeweils zum Feierabend besenrein zu hinterlassen. Es dürfen am Bau keine festen Plätze für Arbeitspausen, Umkleiden o. ä. eingerichtet werden.

Es ist unbedingt darauf zu achten, dass keine Mahlzeitreste, Flaschen, Zeitungen u. ä. auf der Baustelle verbleiben.

*Hinweis: VORBEMERKUNGEN ZUM LEISTUNGSVERZEICHNIS*
VORBEMERKUNGEN ZUM LEISTUNGSVERZEICHNIS

0.1 Angaben zur Baustelle

0.1.1 Das Gebäude liegt an der Immengartenstraße 24 in 67481 Maikammer in  einem Wohngebiet. Die von der Baustelle herrührenden Lärmemissionen dürfen die zulässigen Wirkpegel nicht überschreiten. Der Auftragnehmer hat hierzu, zum einen Baumaschinen einzusetzen, die den jeweiligen neuesten Emissionsvorschriften entsprechen, und ggf. aktive Schallschutzmaßnahmen an den einzelnen Geräten und Arbeitsplätzen vorzusehen. Das Gebäude ist komplett freistehend, angrenzend an das Rathausgebäude ist ein Feuerwehrgebäude angebaut. Parkmöglichkeiten direkt am Gebäude bestehen während der Bauphase nicht. Im Zuge der Baumaßnahme können die befestigten Flächen für die Baustelleneinrichtung zur Verfügung stehen. Auf der Westseite gibt es einen Zugang zum Gebäude angrenzend an die Feuerwehr  Auf der Vorderseite befindet sich der Hauptzugang mit innenliegendem Treppenhaus.Die Bauarbeiten dürfen grundsätzlich nur Mo. - Fr. zwischen 6.00 Uhr und 20.00 Uhr, sowie bei Bedarf Sa. von 6.00 Uhr bis 14.00 Uhr durchgeführt werden. Arbeiten außerhalb dieser Zeit bedürfen der besonderen Genehmigung durch die Bauherrschaft.

0.1.2 Immissions- bzw. klimatische oder betriebliche Bedingungen bestehen nicht. Bei den Arbeiten mit Kran ist zu beachten, dass der Funkturm außer Betrieb gesetzt werden muss. Gleiches gilt für Arbeiten auf dem Dach. Die Angaben zu den Sicherheitsabständen sind zu beachten und die Abschaltung rechtzeitig beim Bauherr zu beantragen.

0.1.3 Das Gebäude ist 2-geschossig und komplett unterkellert. Das Dachgeschoß mit innenliegender Dachkonstruktion kann ausschließlich über eine Dachausstiegsluke erreicht werden.

0.1.4 Die umliegenden Straßen sind Gemeindestraßen mit Gegenverkehr und normalem Verkehrsaufkommen

0.1.5 Die für die Baustelleneinrichtung zugewiesenen Verkehrs-, Lagerflächen und Containerstellflächen müssen mit einem Bauzaun abgegrenzt werden. Der angrenzende Kostenpflichtige Parkplatz kann während der Bauphase genutzt werden. Dieser liegt direkt auf dem Nachbargrundstück.
Das zulässige Gewicht je Fahrzeug beträgt 2,8 t.

0.1.6 Transportwege sind den Grundrissplänen und dem Lageplan zu entnehmen.

0.1.7 Eine Übergabestation der Wasser- u. Elektroversorgung wird bauseits zur Verfügung gestellt.

0.1.8 Räumliche Nutzung innerhalb des Gebäudes stehen nicht zur Verfügung.

0.1.9 Die Bodenverhältnisse sind dem Bodengutachten zu entnehmen. Dieses kann auf Anfrage überstellt werden!

0.1.10 entfällt!

0.1.11 entfällt!

0.1.12 Die zu entsorgenden Baustoffe sind gemäß den im Leistungsverzeichnis angegebenen Abfallschlüsseln zu entsorgen !

0.1.13 entfällt!

0.1.14 entfällt!

0.1.15 entfällt!

0.1.16 entfällt!

0.1.17 entfällt!

0.1.18 Allgemeine Maßnahmen der Baustellenverordnungen sind einzuhalten.

0.1.19 Besondere Anordnungen, Vorschriften und Anweisungen im Bezug auf Kanäle, Leitungen, Straßen und Wege sind vom jeweiligen Eigentümer zu erfragen.

0.1.20 Am Projekt sind schadstoffhaltige Materialien vorhanden. Die Art und Lage, bzw. betroffenen Bauteile sind dem Bericht zur Schadstoff Untersuchung der Firma ROMAG  zu entnehmen. Der Prüfbericht kann auf Anfrage überstellt werden.

0.1.21 entfällt!

0.1.22 Über die gesamte Baumaßnahme werden ca. 12 Gewerke am Gebäude beschäftigt sein.

0.2 Angaben zur Ausführung

0.2.1 Die Durchführung der Baumaßnahme ist in einem Abschnitt vorgesehen. Arbeits- bzw. Leistungseinschränkungen ergeben sich im Laufe der Abbrucharbeiten, da angrenzende Räume im Sanierungsbereich unzugänglich gemacht werden.

0.2.2 Das Gebäude bleibt während der Sanierungsmaßnahme nicht in Betrieb.

0.2.3 Die allgemeinen Anforderungen an Schutz- u. Sicherheitsmaßnahmen sind einzuhalten und Aufgabe des Auftragnehmers.

0.2.4 Die Sicherung gegen unerlaubten Zutritt Fremder ist zu gewährleisten, d. h. dass das Gebäude während und nach den Arbeiten entsprechend verschlossen wird.

0.2.5 Der AN muss gewährleisten, dass die Feuerwehrflächen jederzeit zugänglich und sauber sind, dass keine Unfallgefahr durch deponiertes Material oder Abfall entsteht. Die Feuerwehrzufahrt wird während der Baumaßnahme umgelegt und auf der Südseite des Gebäudes hergestellt.

0.2.6 Das Gerüst ist so zu schützen, dass keine Unbefugten auf das Gerüst gelangen können.

0.2.7 Das Außengerüst wird für die Dachdeckerarbeiten, Rohbauarbeiten, WDVS Arbeiten, Verputzarbeiten, Zimmererarbeiten in den Sanierungs- und Arbeitsbereichen errichtet. Die entsprechenden Bereich sind im Lageplan eingetragen. Eine Mitbenutzung von Aufenthalts-, Lagerräume und Einrichtungen durch Fremde bestehen nicht.

0.2.8 Einrichtungen soweit notwendig sind über die gesamte Bauzeit vorzuhalten.

0.2.9 entfällt!

0.2.10 entfällt!

0.2.11 entfällt!

0.2.12 Der AN hat die Eignung zur Durchführung der Baumaßnahme gemäß Aufforderung des AG nachzuweisen.

0.2.13 Ausgebaute bzw. anfallende Materialien sind entsprechend ihrer Verwertung zu entsorgen.

0.2.14 Preise für anfallende Abbruchmaterialien beinhalten Transport- und Entsorgungskosten. Mengennachweise sind nach Aufforderung des AG vorzulegen.

0.2.15 entfällt!

0.2.16 Der Transport der Materialien übernimmt ausschließlich der AN. Ein Baukran wird für die Materialtransporte im Außenbereich bauseits zur Verfügung stehen. Sollte eine Bedienung erforderlich werden ist dies mit der entsprechenden Firma abzustimmen und kostenpflichtig.

0.2.17 entfällt!

0.2.18 entfällt!

0.2.19 entfällt!

0.2.20 entfällt!

0.2.21 Soweit vorhanden können Abrechnungen nach Zeichnungen und Tabellen erstellt werden

0.4 Einzelangaben zu Nebenleistungen

0.4.1 Nebenleistungen, soweit sie in der Leistungsbeschreibung nicht erwähnt sind, sind in die E.-Preise einzukalkulieren

0.4.2 Auf besondere Leistungen, soweit diese anfallen, wird in der Leistungsbeschreibung hingewiesen.

*Hinweis: ZUSÄTZLICHE TECHNISCHE VERTRAGSBEDINGUNGEN*
ZUSÄTZLICHE TECHNISCHE VORBEMERKUNGEN

Grundlage für die Ausführung sind die allgemein anerkannte Regel der Technik, insbesondere wird verwiesen auf:

VOB Teil C Allgemeine Technische Vertragsbedingungen für Bauleistungen (ATV)
DIN 18299, Ziffer 0, Normen und deren Gleichwertigkeit und die Allgemeine Regelungen für Bauarbeiten jeder Art

Insbesondere wird verwiesen auf:

- DIN 18202 erhöhte Anforderungen
- DIN 18345 Wärmedämm-Verbundsysteme
- DIN 18350 Putz- u. Stuckarbeiten
- DIN 18363 Maler- und Lackierarbeiten

Soweit in der Leistungsbeschreibung auf Technische Spezifikationen, z. B. nationale Normen, mit denen Europäische Normen umgesetzt werden, europäische technische Zulassungen, gemeinsame technische Spezifikationen, Internationale Normen, Bezug genommen wird, werden auch ohne den ausdrücklichen Zusatz: "oder gleichwertig" immer gleichwertige Technische Spezifikationen in Bezug genommen.

Angaben zur Ausführung:
Die Maßnahmen beziehen sich auf die gesamte Baumaßnahme.

Der Auftragnehmer ist verpflichtet nach Auftragsvergabe einen Grobablaufplan zur Feinabstimmung vorzulegen. Der Grobablaufplan ist während der Bauphase entsprechend fortzuschreiben.

Es ist darauf zu achten, dass nur Systemkomponenten eines Herstellers verwendet werden. Eine Kombination von Produkten ist nicht zulässig.

Die erforderlichen Gerüste werden bauseits gestellt.  Die Arbeitshöhen sind den beigefügten Ansichtsplänen zu entnehmen und in den Leistungspositionen nicht getrennt angegeben.

Die Feuerwehrzu- und Feuerwehrausfahrten sind zwingend freizuhalten. Die Materiallagerung darf ausschließlich in den hierfür angegeben Flächen erfolgen.

Dem Bieter steht es frei sich die Situation vor Ort sowie die baulichen Gegebenheiten anzusehen.
Die Außenbereiche sind frei zugänglich. Eine Terminvereinbarung ist nicht erforderlich.

Die horizontalen und vertikalen Förderwege für Material und Abbruchmaterial sind bei der Kalkulation zu berücksichtigen und den beigefügten Plänen zu entnehmen.

Bestandteil der Ausschreibung sind:

- Baustelleneinrichtungsplan
- Lageplan
- die Architektenzeichnungen

*Hinweis: Vorbemerkungen*
Vorbemerkungen

Dieser Leistungsbeschreibung liegen die DIN 18299 Allgemeine Regelungen für Bauarbeiten jeder Art, die Technischen Richtlinien für Maler- und Lackiererarbeiten vom Bundesausschuss Farbe und Sachwertschutz (BFS-Fachregeln) zugrunde.

Für die notwendigen Reinigungs-, Entschichtungs- und Entsorgungsarbeiten wird auf die gültigen Gesetze, örtlichen Verordnungen, Satzungen und Transportbestimmungen verwiesen. Diese sind bei den zuständigen Behörden zu erfragen. Behördliche Forderungen und Auflagen sind, soweit nicht besonders beschrieben, entsprechend zu berücksichtigen.

Sind die Farbtöne in der Leistungsbeschreibung nicht exakt benannt, so gelten folgende Farbtonstufen:
"weiß" bzw. "altweiß" -- Weißtöne, die vom Hersteller als Standardqualität zum Grundpreis geliefert werden
"hell getönt" -- Farbtöne Hellbezugswert > 65
"mittel getönt" -- Farbtöne Hellbezugswert >/= 25 und </=65
"satt getönt" -- Farbtöne Hellbezugswert < 25
"TSR-Formel" -- sind Spezialfarbtöne mit IR-reflektierenden Eigenschaften

*Hinweis: Umwelt Kreislauf - Eimer recyceln*
Umwelt Kreislauf - Eimer recyceln

Für die durch die gelieferten, restentleerten Rund- oder Ovaleimer und Deckel aus PP-Kunststoff steht ein bei einigen Farbanbietern ein kostenfreies und unkompliziertes Recycling als Serviceversprechen zur Verfügung. Daher wird gebeten Fabrikate die zum Aufbau geschlossener Wertstoffkreisläufe beitragen zu verwenden! Gemeinsam für mehr Nachhaltigkeit.

*Hinweis: Maler- und Lackierarbeiten*
Für Maler- und Lackierarbeiten DIN 18363 Maler- und Lackierarbeiten

Alle im Innenbereich zum Einsatz kommenden Produkte, wie Spachtelmassen, Grundierungen und Innenfarben in weißer und farbiger Ausführung, sind  mit Ausnahme von Beschichtungsstoffen mit speziellen, funktionalen Eigenschaften oder Anwendungsbereichen sowie glänzende Dispersionsfarben  ausschließlich als konservierungsmittelfreie Qualität einzusetzen. Die konservierungsmittelfreie Materialqualität muss auf den Gebinden der Produkte eindeutig deklariert sein.

*Hinweis: Angaben des Bieters Dem Bieter wird freigestellt, zu der ausgeschri*
Angaben des Bieters

Zur Minimierung der Ansprechpersonen wird Wert darauf gelegt, dass alle Verwendeten Materialien von einem Systemhersteller stammen.
Zur Prüfung der Gleichwertigkeit der angebotenen mit der vorgegebenen Konstruktion sind Detailzeichnungen aller betreffenden Punkte, Muster und System-Prüfzeugnisse vorzulegen.

Fabrikat/System  angeboten

Wärmedämmverbundsystem  _______________________

Anstriche/Farben  _______________________

Nachfolgende Abfragen von Kriterien dienen der Vergleichbarkeit der angebotenen Leistungen und sind durch Zertifikate und Nachweise zu belegen.

Nachweis: Ug- Wert der Dämmung

Alle relevanten Systemkomponenten (Materialien Dämmung, Putz, Farben, Leisten, etc.), sind mindestens 10 Jahre, nach erfolgter Endabnahme der Leistung, verfügbar.

Firma / Stempel  ________________________________________

*Hinweis: Hinweis Transportwege*
Es wird ausdrücklich darauf hingewiesen, dass die horizontalen Transportwege von ca. 50 m Länge zum Ladeplatz, teilweise beengt sind. (Türöffnungen teilweise nur 2,0 x 0,88 m).
Eine gesonderte Vergütung erfolgt hierfür nicht.

Es wird explizit darauf hingewiesen, den Baustelleneinrichtungsplan zu sichten, aus welchem sich die Lagerplätze und Förderwege ergeben.
Darüber hinaus ist eine Anfahrtsprüfung eigenverantwortlich durchzuführen.

*Hinweis: Hinweis Raumhöhen Zugang Gebäude*
Das Untergeschoss hat eine lichte Raumhöhe von ca. 2,70 m.
Das Erdgeschoss hat eine lichte Raumhöhe von ca. 2,82 m.
Das Obergeschoss hat eine lichte Höhe von 2,82-6,00m
Auf der Ostseite des Gebäudes ist der Zugang durch den vorhandenen Bewuchs und die beengte Zuwegung nur eingeschränkt möglich. Der Lageplan ist zu beachten.
Für alle nachfolgenden Positionen sind entsprechende Hilfsmittel wie Leitern und
fahrbare Arbeitsgerüste, sowie erforderliche Hebewerkzeuge einzukalkulieren.

#### Teilleistung 01.01 Baustelleneinrichtung

**01.01.0010 Baustelle einrichten**
Baustelleneinrichtung für sämtliche, in der Leistungsbeschreibung aufgeführten Leistungen einrichten,
vorhalten und räumen.
Menge: 1,000 St
DIN 276-06: 391

**01.01.0020 Fahrbares Gerüst 1,5kN/m2 Abst. 2m 2Lagen H 5m**
Systemgerüste DIN EN 12810-1, Lastklasse 2 (1,5 kN/m2), Höhenabstand der Gerüstlagen 2 m, 2 genutzte Gerüstlagen, Höhe der obersten Gerüstlage 5 m, im Gebäude.
Die Leistung beinhaltet:
Aufbauen der fahrbaren Gerüste, Gebrauchsüberlassung für fahrbare Gerüste und Umsetzen der fahrbaren Gerüste, zur Ausführung nachfolgend beschriebener Leistungen. inkl . Abbauen nach Abschluss der Arbeiten der fahrbaren Gerüste.
Menge: 1,000 psch
DIN 276-06: 392

#### Teilleistung 01.02 Fassade Bestand

**01.02.0010 Besondere Maßnahmen zum Schutz von Fenstern, Türen, außen**
Schutzabdeckung von Fenstern und Türen, Lüftungsauslässen
und sonstigen Einbauteilen außen, einschließlich Abkleben, Unterhaltung und späterer Beseitigung/Entsorgung.
Abdeckung bestehend aus: Selbstklebende PE-Schutzfolie, selbstklebende Folie
Menge: 350,000 m2
DIN 276-06: 393

**01.02.0020 Besondere Maßnahmen zum Schutz Boden unter Gerüst - mit Folie, außen**
Schutzabdeckung der Bodenflächen im Bereich des Standgerüsts herstellen, vorhalten, beseitigen und entsorgen.
Abdeckung bestehend aus: Baumwollabdeckvlies, zweilagig mit PE-Folie und Klebeband
Menge: 330,000 m2
DIN 276-06: 393

**01.02.0030 Besondere Maßnahmen zum Schutz der Ziegeldachfläche - mit Folie, außen**
Schutzabdeckung auf dem Ziegeldach (Dachneigung 26° Grad) im Dachbereich des Ratssaals herstellen, vorhalten, beseitigen und entsorgen.
Abdeckung bestehend aus: Baumwollabdeckvlies, zweilagig mit PE-Folie und Klebeband
Menge: 50,000 m2
DIN 276-06: 393

**01.02.0040 Schutzabdeck. Dachfläche Vlies 200g/m2 herstellen beseitigen**
Schutzabdeckung der Dachfläche, Flachdach mit Bekiesung,
Abdeckung aus Vlies, Masse 200 g/m2, herstellen und beseitigen.
Menge: 150,000 m2
Kostengruppe DIN 276 2018-12: 397
Leistungsbereich: 034

**01.02.0050 Verunreinigungen durch Hochdruckreinigung entfernen**
Entfernen von Verunreinigungen, Farbresten, Trennschichten u. ähnliches durch Hochdruckreinigung.
Menge: 860,000 m2
DIN 276-06: 335

**01.02.0060 Entfernen von Algen u. Ä. mit vorgenannter Reinigung, desinfizieren**
Zusätzliches Entfernen von Algen u. Ä. an Teilflächen durch intensivere Behandlung bei den vorgenannten Reinigungsarbeiten.
Die trockenen Flächen mit fungizidem und algizidem Spezial-Konzentrat, 1:2 wasserverdünnt, behandeln.
Menge: 150,000 m2
DIN 276-06: 335

**01.02.0070 Bewuchs durch Rankgewächs entfernen, fungizid behandeln**
Bewuchs durch Rankgewächse einschließlich Haftwurzeln mechanisch oder nach Art des Bieters entfernen.
Die trockenen Flächen mit fungizidem und algizidem Spezial-Konzentrat, 1:2 wasserverdünnt, behandeln.
Menge: 85,000 m2
DIN 276-06: 335

**01.02.0080 Entfernen von Fremdkörpern an der Fassade**
Entfernen von sichtbaren Fremdkörpern wie Abstandhalter, Metallschellen, Kunststoffteile, Drähte usw. durch Abstemmen bzw. Abflexen von der Fassade.
Menge: 35,000 St
DIN 276-06: 335

**01.02.0090 Abschlagen vorstehender Teile**
Abschlagen vorstehender Bauteile, z. B. Reste entfernter Betonbauteile
Flächen entstauben.
Maße: '0,5 x 0,5 m'
Menge: 8,000 St
DIN 276-06: 335

**01.02.0100 Nicht tragfähigen Putz, Hohlstellen u. Ä. entfernen**
Nicht tragfähigen Putz, Hohlstellen, minderfeste Schichten u. Ä. bis auf den tragfähigen Untergrund entfernen. Flächen entstauben.
Anteil an der Gesamtfläche ca.: '5-10.' %
Dicke der zu entfernenden Schicht: ca. '25.' mm
Menge: 65,000 m2
DIN 276-06: 335

**01.02.0110 Fehlstellen > 2,5 m² mit Putzmörtel auffüllen und angleichen**
Fehlstellen im Putz > 2,5 m² mit geeignetem Putzmörtel nach DIN EN 998-1, Kategorie GP/LW, CS II/CS III, oberflächenbündig auffüllen und an vorhandene Oberfläche angleichen.
Anteil an der Gesamtfläche: '5-10'  %
Putzdicke im Mittel: 20' mm
Menge: 65,000 m2
DIN 276-06: 335

**01.02.0120 Fehlstellen < 2,5 m² mit Putzmörtel auffüllen und angleichen**
Fehlstellen im Putz < 2,5 m² mit geeignetem Putzmörtel nach DIN EN 998-1, Kategorie GP/LW, CS II/CS III, oberflächenbündig auffüllen und an vorhandene Oberfläche angleichen.
Putzdicke im Mittel: '20' mm
Einzelgröße der Fehlstellen: '0,25' m²
Menge: 25,000 m2
DIN 276-06: 335

**01.02.0130 Anstrichschäden mit org. geb. Spachtelmasse, grau beispachteln**
Schäden im Altanstrich ausbessern. In Teilbereichen schlecht haftenden Anstrich nach Art des Bieters gründlich entfernen. Fehlstellen, je nach Untergrundsituation, systemgerecht grundieren und mit verarbeitungsfertiger, grauer Dispersions-Spachtelmasse mit mineralischen Füllstoffen dünnschichtig beiarbeiten.
verarbeitungsfertig, konservierungsmittelfrei
auch für Airless- und Schneckenfördergeräte
Nassauftragsschicht bis 5 mm
für außen und innen
Anteil an der Gesamtfläche: bis '10-15.' %
Menge: 125,000 m2
DIN 276-06: 335

**01.02.0140 Zweilagen Dickschichtputz ausbessern**
Schäden im zweilagigen Dickschichtputz ausbessern. Putz auf Hohlstellen prüfen. Nicht tragfähigen Putz abschlagen. Putzgrund säubern, vornässen und mit Spritzbewurf versehen. Fehlstellen mit Putzmaterial der Mörtelgruppe der intakten Flächen beiarbeiten und der vorhandenen Oberflächenstruktur angleichen.
Putzdicke im Mittel: bis 25 mm
Anteil an der Gesamtfläche: '5.' %
Menge: 50,000 m2
DIN 276-06: 335

**01.02.0150 Mineralischen Dekorputz ausbessern**
Schäden im mineralischen Dekorputz ausbessern. Nicht haftendem Putz nach Art des Bieters entfernen und Schadstellen, je nach Untergrundsituation, systemgerecht grundieren. Nachbessern der Fehlstellen und Anarbeitung an die vorhandene Oberflächenstruktur mit artgleichem, mineralischem Oberputz.
Anteil an der Gesamtfläche: '5' %
Oberflächenstruktur: Kratzputzstruktur ca. 3 mm
Menge: 50,000 m2
DIN 276-06: 335

**01.02.0160 Fluatieren von Nachputzstellen**
Fluatieren von Nachputzstellen bis zur nächsten Bauteilabgrenzung zwei Mal mit wasserverdünnbarem, farblosen Mehrfachfluat, 1 : 4 wasserverdünnt.
Menge: 15,000 m2
DIN 276-06: 335

**01.02.0170 Einzelriss-Sanierung / Riss-Spachtelmasse**
Einzelriss-Verfüllung: Risse aufweiten und säubern. Fugenflanken mit konservierungsmittel-, lösemittel- und weichmacherfreiem, wasserverdünnbaren Tiefgrund grundieren. Anschließend die Risse mit gebrauchsfertiger, gut füllender, plasto-elastischer Spachtelmasse verfüllen und der vorhandenen Oberflächenstruktur angleichen.
Menge: 85,000 m
DIN 276-06: 335

**01.02.0180 Grundierung stark saugende Untergründe / Tiefgrund**
Grundierung stark saugender Untergründe mit emissionsarmem, lösemittelfreien Grundfestiger auf Siloxan-Hydrosol-Basis.
tief eindringend, gut verfestigend, haftvermittelnd, alkalibeständig, schnell trocknend, wasserdampfdiffusionsfähig, für außen
Menge: 100,000 m2
DIN 276-06: 335

**01.02.0190 Defekten Dichtstoff entfernen**
Defekten Dichtstoff aus starrem oder elastischem Material von Hand oder mit Schneidegerät entfernen und entsorgen.
Fugengröße: 'bis 10' mm
Bauteil: 'an allen angrenzenden Bauteilen, wie Holzkonstruktionen, Fenster, etc..'
Menge: 400,000 m
DIN 276-06: 335

**01.02.0200 Anschlussfugen mit Acryl-Dichtstoff ausbilden**
Anschlussfuge mit einkomponentigem Fugendichtstoff auf Acrylat-Dispersionsbasis, einschließlich erforderlicher Hinterfüllung verfüllen.
Fugengröße: von 10 bis 15 mm
Bauteil: 'an allen angrenzenden Bauteilen, wie Holzkonstruktionen, Fenster, etc..'
Standardfarbton: weiß, grau oder braun nach Angabe des Auftraggebers.
Menge: 400,000 m
DIN 276-06: 335

**01.02.0210 Anschlussfugen mit Neutral Silicon verfüllen**
Anschlussfuge mit neutral vernetzendem Silicon-Dichtstoff, einschließlich Hinterfüllmaterial gemäß DIN 18540 verfüllen.
einkomponentig, neutral vernetzend, geruchsarm, beschichtungsverträglich und nicht korrosiv
Fugengröße: von 10 bis 15 mm
Bauteil: 'an allen angrenzenden Bauteilen, wie Holzkonstruktionen, Fenster, etc..'
Menge: 125,000 m
DIN 276-06: 335

**01.02.0220 Bewegungsfugen mit dichtender Funktion / Hybrid-Dichtungsmasse**
Bewegungsfugen außen, mit dichtender Funktion mit einkomponentigem, lösemittelfreiem Hybrid-Dichtstoff einschließlich Hinterfüllmaterial gemäß DIN 18540 verfüllen.
Fugengröße: von 10 bis 15' mm
Bauteil: 'an allen angrenzenden Bauteilen, wie Holzkonstruktionen, Fenster, etc..'
Menge: 15,000 m
DIN 276-06: 335

**01.02.0230 Intakte org. Besch./ Silicon-Emulsion-FF, Algenschutz**
Untergrundvorbehandlung: Untergrund auf Eignung, Trag- und Haftfähigkeit prüfen. Flächen säubern und einzelne, nicht tragfähige Anstrichteile entfernen.
Zwischenanstrich mit echter Siliconharz-Emulsions-Fassadenfarbe mit speziellem, hocheffektivem, biozidfreien Schutz gegen frühzeitigen Algen- und Pilzbefall.
Schlussanstrich mit echter Siliconharz-Emulsions-Fassadenfarbe mit speziellem, hocheffektivem, biozidfreien Schutz gegen frühzeitigen Algen- und Pilzbefall.
hoch wasserabweisend, hoch wetterbeständig, hoch wasserdampfdiffusionsfähig, wasserdampfdiffusionsoffen,
standardmäßig mit speziellem Schutz gegen Algen- und Pilzbefall
geringe Verschmutzungsneigung durch Siliziumausrüstung,
fotokatalytisch wirksam durch Solartect-System (Selbstreinigung)
Farbtonbeständigkeit: Fb-Code A1 - höchtse Farbtonbeständigkeitsklasse
Glanzgrad: G3 matt
Wasserdampfdurchlässigkeit: V1 (hoch), < 0,03
Wasseraufnahmekoeffizient: W3 (niedrig) < 0,05
Standardfarbton: weiß
Menge: 850,000 m2
DIN 276-06: 335

**01.02.0240 Zulage zusätzlicher Anstrich mit Silicon-Streichfüller**
Zulagepreis für einen zusätzlichen haarrissverschlämmenden und strukturegalisierenden Zwischenanstrich mit faserverstärktem, mikroporösen Siliconharz-Streichfüller mit Filmschutz gegen Algen und Pilze im gleichen Farbton.
wasserverdünnbar, faserverstärkt, Wasser abweisend, matt, gut füllend, wetterbeständig, hoch wasserdampfdiffusionsfähig, mikroporös, für außen
Menge: 150,000 m2
DIN 276-06: 335

**01.02.0250 Zulage für hell getönte Ausführung**
Zulagepreis für die Ausführung im hell getönten Farbton (Hellbezugswert >65).
Farbton nach Angabe des Auftraggebers.
Menge: 760,000 m2
DIN 276-06: 335

**01.02.0260 Zulage für mittel getönte Ausführung**
Zulagepreis für die Ausführung im mittel getönten Farbton (Hellbezugswert >/= 25 und </= 65).
Farbton nach Angabe des Auftraggebers.
Menge: 90,000 m2
DIN 276-06: 335

**01.02.0270 Zulage für die Lieferung in Protect Qualität, mit Filmschutz**
Zulagepreis für die Lieferung mit Filmschutz gegen Algen und Pilze für maximale Wirkung gegen Algen und Pilze.
Menge: 850,000 m2
DIN 276-06: 335

**01.02.0280 Laibungen an Öffnungen und Nischen an der Fassade behandeln**
Laibungen an Öffnungen und Nischen, wie in allen Leistungen zur Bearbeitung der Fassade beschrieben, behandeln.
Laibungstiefe: 'bis 30' cm
Menge: 300,000 m
DIN 276-06: 335

**01.02.0290 Zulage zu vorbeschriebener Position**
Zulage zu vorbeschriebener Position für die Ausführung im Bereich der integrierten Betonfertigteile.

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
Einschließlich aller erforderlichen Maßnahmen zum farblichen Absetzen
Menge: 125,000 m

**01.02.0300 Beton abstemmen, Bewehrung entrosten, und verfüllen / bis 0,01 m²**
Reprofilierung von Schadstellen mit Bewehrung:
Abstemmen von losem, nicht festem Beton bis auf den tragfähigen, festen Kernbeton. Die Ausbruchufer schräg, zwischen 30° und 60°, herausarbeiten.
Korrodierte Bewehrung bis 2 cm über den Rostansatz hinaus durch Stemmen freilegen.
Freigelegte Bewehrung durch Strahlen gemäß Oberflächenvorbereitungsgrad Sa 2 1/2, nach DIN EN ISO 12 944, Teil 4, entrosten. Entrosteten Bewehrungsstahl bei geringerer Abdeckung als 1 cm mit einkomponentigem, zementgebundenen Korrosionsschutz und Haftbrücke, einkomponentig, im Streichauftrag in zwei Arbeitsgängen satt und porenfrei beschichten. Gesamtschichtdicke mind. 1.000 µm.
Schadstelle mit freigelegtem, vorbehandeltem Bewehrungsstahl vornässen, polymervergüteten, schnell härtenden Zementmörtel mit integrierten Korrosionschutz mit einem hartborstigen Pinsel in den Untergrund einbürsten, den Reprofilierungsmörtel dünn vorlegen und anschließend oberflächenbündig verfüllen. Die Oberfläche der vorhandenen Betonstruktur angleichen.
Einzelfläche </= 0,01 m²
Ausbruchtiefe bis 3 cm
Menge: 20,000 St
DIN 276-06: 395

**01.02.0310 Leistung wie vor jedoch ... / bis 0,05 m²**
Leistung, wie in der Hauptposition im vollen Wortlaut beschrieben, jedoch Einzelfläche </= 0,05 m².
Ausbruchtiefe bis 3 cm.
Menge: 10,000 St
DIN 276-06: 395

**01.02.0320 Leistung wie vor jedoch ... / bis 0,1 m²**
Leistung, wie in der Hauptposition im vollen Wortlaut beschrieben, jedoch Einzelfläche </= 0,1 m².
Ausbruchtiefe bis 3 cm.
Menge: 5,000 St
DIN 276-06: 395

**01.02.0330 Teilspachtelung von Beton**
Teil- oder Fleckspachtelung auf vorbereiteten Betonflächen mit verarbeitungsfertiger, grauer Dispersions-Spachtelmasse mit mineralischen Füllstoffen. Oberfläche der vorhandenen Betonstruktur angleichen.
Mittlere Schichtdicke: ca. 1 mm
Menge: 10,000 m2
DIN 276-06: 395

**01.02.0340 Spachtelung von Beton**
Ganzflächige Spachtelung auf vorbereiteten Betonflächen mit verarbeitungsfertiger, grauer Dispersions-Spachtelmasse mit mineralischen Füllstoffen. Oberfläche abschließend glätten.
Mittlere Schichtdicke: ca. 1 mm
Menge: 5,000 m2
DIN 276-06: 395

**01.02.0350 Grundierung mit Tiefgrund, lösemittelfrei**
Grundierung mit konservierungsmittel-, lösemittel- und weichmacherfreiem, wasserverdünnbaren Tiefgrund.
konservierungsmittel-, lösemittel- und weichmacherfrei
geprüft nach den Anforderungen des AgBB-Schemas
geforderter Nachweis zum Tiefgrund Urkunde Blauer Engel UZ-102

Bauteil: sämtliche Betonbauteile
Menge: 225,000 m2
DIN 276-06: 395

**01.02.0360 Grundierung mit 2K-Epoxidharz-Grundierung, wasserbasiert**
Grundanstrich mit wasserbasierter, zweikomponentiger Grundierung auf Epoxidharz-Basis.
Zwischenanstrich mit wasserbasierter, zweikomponentiger Grundierung auf Epoxidharz-Basis.
matt, haftvermittelnd, schnell trocknend, universell überarbeitbar
geprüft nach den Anforderungen des AgBB-Schemas
Standardfarbton: weiß

Bauteil: horizontale bzw. < 90° geneigte Betonflächen
Menge: 225,000 m2
DIN 276-06: 395

**01.02.0370 Vorbereiteter Beton, außen / FF, rissüberbrückend, Farbton**
Zwischenbeschichtung mit elastischer, rissübebrückender Dispersions-Fassadenfarbe mit Filmschutz gegen Algen und Pilze.
Schlussbeschichtung mit elastischer, rissübebrückender Dispersions-Fassadenfarbe mit Filmschutz gegen Algen und Pilze.
elastische Dispersionsschutzbeschichtung, rissüberbrückend, seidenmatt, wetterbeständig, strapazierfähig, carbonatisierungsbremsend
Farbton: 'nach Wahl des Auftraggebers'
Menge: 225,000 m2
DIN 276-06: 395

**01.02.0380 Verputzen Kleinflächen außen Kalkzementputzm. gerieben D 15mm 0,5-1m2**
Verputzen von Kleinflächen und Aussparungen, außen, Kalkzement-Putzmörtel DIN EN 998-1, gerieben, Putzoberfläche Qualitätsstufe 2 (Q2), Dicke 15 mm, Flächengröße über 0,5 bis 1 m2, Arbeitshöhe des Montageortes bis 3,5 m über der Standfläche des hierfür erforderlichen Gerüstes, Gerüst wird beigestellt/ist vorh..
Menge: 10,000 m2
Kostengruppe DIN 276 2018-12: 399
DIN 276-06: 335
Leistungsbereich: 023

**01.02.0390 Verputzen Kleinflächen außen Kalkzementputzm. gerieben D 15mm 1-1,5m2**
Verputzen von Kleinflächen und Aussparungen, außen, Kalkzement-Putzmörtel DIN EN 998-1, gerieben, Putzoberfläche Qualitätsstufe 2 (Q2), Dicke 15 mm, Flächengröße über 1 bis 1,5 m2, Arbeitshöhe des Montageortes bis 3,5 m über der Standfläche des hierfür erforderlichen Gerüstes, Gerüst wird beigestellt/ist vorh..
Menge: 10,000 m2
Kostengruppe DIN 276 2018-12: 399
DIN 276-06: 335
Leistungsbereich: 023

**01.02.0400 Verputzen Kleinflächen außen Kalkzementputzm. gerieben D 15mm 1,5-2,5m**
Verputzen von Kleinflächen und Aussparungen, außen, Kalkzement-Putzmörtel DIN EN 998-1, gerieben, Putzoberfläche Qualitätsstufe 2 (Q2), Dicke 15 mm, Flächengröße über 1,5 bis 2,5 m2, Arbeitshöhe des Montageortes bis 3,5 m über der Standfläche des hierfür erforderlichen Gerüstes, Gerüst wird beigestellt/ist vorh..
Menge: 10,000 m2
Kostengruppe DIN 276 2018-12: 399
DIN 276-06: 335
Leistungsbereich: 023

**01.02.0410 Außenputz Kleinflächen OP Kratzputzstruktur**
Außenputz in Kleinflächen auf Außenwand, Putzgrund vorh. Armierungsputz, Oberputz: Putz auf Siliconharzbasis nach DIN EN 15824 in Kratzputzstruktur mit Filmschutz gegen Algen und Pilze auftragen, auf Kornstärke abziehen und strukturieren.
verarbeitungsfertig, ausgezeichnet diffusionsfähig, hervorragend wasserabweisend, Kratzputzstruktur, für außen
Körnung: Silicon-Kratzputz, Struktur K3
Körnung: Silicon-Kratzputz, Struktur K2
(nicht zutreffende Körnung löschen)
Standardfarbton: weiß
Menge: 30,000 m2
Kostengruppe DIN 276 2018-12: 335
DIN 276-06: 335
Leistungsbereich: 023

**01.02.0420 Zulage für hell getönte Ausführung**
Zulagepreis für die Ausführung im hell getönten Farbton (Hellbezugswert >65).
Farbton nach Angabe des Auftraggebers.
Menge: 30,000 m2
DIN 276-06: 335

#### Teilleistung 01.03 Neubau Nordseite

**01.03.0010 Besondere Maßnahmen zum Schutz von Fenstern, Türen, außen**
Schutzabdeckung von Fenstern und Türen, außen, einschließlich Abkleben, Unterhaltung und späterer Beseitigung/Entsorgung.
Abdeckung bestehend aus: Selbstklebende PE-Schutzfolie, selbstklebende Folie
Menge: 15,000 m2
DIN 276-06: 393

**01.03.0020 Besondere Maßnahmen zum Schutz Boden unter Gerüst - mit Folie, außen**
Schutzabdeckung der Bodenflächen im Bereich des Standgerüsts herstellen, vorhalten, beseitigen und entsorgen.
Abdeckung bestehend aus: Baumwollabdeckvlies, zweilagig mit PE-Folie und Klebeband
Menge: 50,000 m2
DIN 276-06: 393

**01.03.0030 Untergrund reinigen Mauerwerk und Beton**
Reinigen des Untergrundes aus Mauerwerk und Beton, von grober Verschmutzung, aufgenommene Stoffe sammeln, und auf der Baustelle lagern, Abfall ist nicht gefährlich, nicht schadstoffbelastet.
Menge: 120,000 m2
Kostengruppe DIN 276 2018-12: 397
DIN 276-06: 335
Leistungsbereich: 033

**01.03.0040 Unebenheiten mit Putzmörtel ausgleichen**
Größere Untergrundunebenheiten > 2,5 m² mit geeignetem Putzmörtel Kategorie GP/LW, CS II/CS III, auffüllen und an vorhandene Oberfläche angleichen.
Die Dicke der Putzschicht ist bei Festlegung der Dübellängen zur nachfolgenden Verdübelung zu berücksichtigen.
Putzdicke im Mittel: bis 15 mm
Anteil an der Gesamtfläche: '50'  %
Menge: 120,000 m2
DIN 276-06: 335

**01.03.0050 Grundierung stark saugende Untergründe / Tiefgrund**
Grundierung stark saugender Untergründe mit konservierungsmittel-, lösemittel- und weichmacherfreiem, wasserverdünnbaren Tiefgrund.
konservierungsmittel-, lösemittel- und weichmacherfrei
geprüft nach den Anforderungen des AgBB-Schemas
geforderter Nachweis zum Tiefgrund Urkunde Blauer Engel UZ-102
Menge: 120,000 m2
DIN 276-06: 335

**01.03.0060 Flächenarmierung faserverstärkte org. geb. Armierungsmasse**
Flächenarmierung mit alkalibeständigem, blauen Armierungsgewebe, Maschenweite ca. 4 x 4 mm und faserverstärkter organisch gebundener Armierungsmasse herstellen.
Stoßfestigkeit (im Systemaufbau): bis 20 Joule
Armierungsmasse: org. geb. Armierungsmasse mit Leichtzuschlägen und Stützkorn
Farbton: hellbeige
Menge: 120,000 m2
DIN 276-06: 335

**01.03.0070 Zulage zu Vorposition bei niedrigen Temperaturen bis +1°C**
Zulage Flächenarmierung wie zuletzt im vollen Wortlaut beschrieben, jedoch bei zu erwartenden niedrigen Temperaturen bis +1°C und relativer Luftfeuchte bis 95 % unter zusätzlicher Ausrüstung mit Additiv zur Erhöhung der Standfestigkeit.
Menge: 120,000 m2
DIN 276-06: 335

**01.03.0080 Anarbeiten an vorhandene Erdreichdämmung, Sturz- und Deckenbereich**
Vorhandene Dämmung im Erdreich, Sturz- und Deckenbereich
 (Perimeterdämmung) begradigen bzw. abschneiden. Falls erforderlich an fassadenebene angleichen.
Dicke der vorhanden Dämmung: 12 cm
Menge: 85,000 m
DIN 276-06: 335

**01.03.0090 Sockelabschluss / Übergangsschiene über Gel. WDVS**
Sockelabschluss / Übergangsschiene über Geländeoberfläche als Systemabschluss für Wärmedämm-Verbundsystem (WDVS) gemäß bauaufsichtlicher Zulassung, aus Leichtmetall-Sockelprofil mit Kunststoff-Aufsteckprofil mit Gewebestreifen und Tropfkante, horizontal, Dicke der Dämmplatte 180 mm.
Zur Herstellung eines fluchtgerechten Übergangs Sockel- und Wandfläche.
Die allgemeinen Hinweise zur Sockelabdichtung sind zu berücksichtigen.
Menge: 28,000 m
Kostengruppe DIN 276 2018-12: 335
DIN 276-06: 335
Leistungsbereich: 023

**01.03.0100 Zweimaliger Feuchteschutzanstrich im Einbindungsbereich**
Feuchteschutzanstrich im Einbindungsbereich bis ca. 5 cm über Geländeoberkante.
Zweimaliger Anstrich mit Feuchtigkeitsunempfindliche, anzumischende Klebe- und Armierenmasse auf Dispersionsbasis gemischt mit speziellem, chromatarmen System-Härter.
feuchtigkeitsunempfindlich, wasserdampfdiffusionsfähig, lange verarbeitungsoffene Zeit, mit hoher Klebkraft, haftet auf Bitumen, leicht verarbeitbar
Ausführung unter GOK bis unter die Putzkante mit Anschluss an die Bauwerksabdichtung
Menge: 18,000 m
DIN 276-06: 335

**01.03.0110 Laibungen an Öffnungen und Nischen wie vor beschrieben armieren**
Laibungen an Öffnungen und Nischen, wie in der vorgenannten Position zur Armierungsausbildung in diesem WDV-System beschrieben, armieren.
Laibungstiefe: '25' cm
Menge: 32,000 m
DIN 276-06: 335

**01.03.0120 Anschluss an Fenster und Türen mit Gewebe-Anschlussprofil**
Anschlussprofil mit integriertem, expandierendem PUR-Band, zweistufiger Anputzkante und Gewebestreifen auf Fenster- und Türrahmen anbringen. Den Gewebestreifen in die nachfolgende Armierungsschicht überlappend einbetten.
selbstklebend, geprüft hinsichtlich Schlagregendichtheit, alterungsbeständig, mit abreißbarer Abbruchkante und integriertem Gewebestreifen, Klasse A gemäß VDPM-Merkblatt
Menge: 32,000 m
DIN 276-06: 335

**01.03.0130 Kantenschutz an Gebäudeecken / Gewebe-Eckschutzschiene**
Verstärkte Kunststoff-Eckwinkel mit beidseitigen, alkalibeständigen Gewebestreifen als Kantenschutz an allen Gebäudeecken und Gebäudeöffnungen lot- und fluchtrecht in die nachfolgend beschriebene Armierungsmasse einbetten.
Format: 10/10 cm
Menge: 33,000 m
DIN 276-06: 335

**01.03.0140 Kantenschutz im Sturzbereich / Tropfkantenprofil, Kunststoff**
Kunststoff-Winkelprofil mit überputzbarer Abtropfnase und integriertem Gewebestreifen auf Unterkanten (Sturzbereich) der WDVS Dämmplatten mit der systemzugehörigen Armierungsmasse vollflächig anbringen. Die Gewebestreifen sind in die nachfolgende Armierungsschicht einzubetten.
Bauteil: Sturzbereiche
Menge: 7,000 m
DIN 276-06: 335

**01.03.0150 Diagonalarmierung herstellen / Armierungswinkel im oberen Bereich**
Diagonalarmierungen an allen Fassadenöffnungen und Aussparungen im oberen Bereich mit speziell zugeschnittenen, blauen Gewebestreifen in Winkelform unter Verwendung der systemgerechten Armierungsmasse herstellen.
Menge: 12,000 St
DIN 276-06: 335

**01.03.0160 Diagonalarmierung herstellen / Armierungspfeile im unteren Bereich**
Diagonalarmierungen an allen Fassadenöffnungen und Aussparungen im unteren Bereich mit speziell zugeschnittenen, blauen Gewebestreifen mit V-förmigen 90 Grad-Ausschnitt unter Verwendung der systemgerechten Armierungsmasse herstellen.
Menge: 12,000 St
DIN 276-06: 335

**01.03.0170 Zwischenanstrich der Armierung für Silicon-Putz**
Zwischenanstrich der armierten Fassadenfläche mit quarzhaltiger Silicon-Grundierfarbe, pigmentiert in Anlehnung an den Farbton der Silicon-Putzbeschichtung.
Menge: 120,000 m2
DIN 276-06: 335

**01.03.0180 Oberputz / Silicon-Putz KR, Kratzputzstruktur, in Protect Qualität**
Oberputz: Putz auf Siliconharzbasis nach DIN EN 15824 in Kratzputzstruktur mit Filmschutz gegen Algen und Pilze auftragen, auf Kornstärke abziehen und strukturieren.
verarbeitungsfertig, ausgezeichnet diffusionsfähig, hervorragend wasserabweisend, Kratzputzstruktur, für außen
Körnung: Silicon-Kratzputz, Struktur K3 oder K2 in Anpassung an den Bestand.
Standardfarbton: weiß
Menge: 120,000 m2
DIN 276-06: 335

**01.03.0190 Zulage für hell getönte Ausführung**
Zulagepreis für die Ausführung im hell getönten Farbton (Hellbezugswert >65).
Farbton nach Angabe des Auftraggebers.
Menge: 60,000 m2
DIN 276-06: 335

**01.03.0200 Zulage für mittel getönte Ausführung**
Zulagepreis für die Ausführung im mittel getönten Farbton (Hellbezugswert >/= 25 und </= 65).
Farbton nach Angabe des Auftraggebers.
Menge: 60,000 m2
DIN 276-06: 335

**01.03.0210 Zulage zusätzliche Ausrüstung bei Frühfeuchte etc.**
Zulage für die zusätzliche Ausrüstung bei zur erwartender Frühfeuchte- bzw. kurzzeitiger Regen- und Frostbelastung bis -5 °C mit Additiv zur Erhöhung der Standfestigkeit.
Mischungsverhältnis:
500 ml Additiv zur Erhöhung der Standfestigkeit auf 25 kg (1 Eimer) Putz.
Menge: 120,000 m2
DIN 276-06: 335

**01.03.0220 Laibungen an Öffnungen und Nischen wie beschrieben beschichten**
Laibungen an Öffnungen und Nischen, wie in allen Leistungen zur Schlussbeschichtung mit Silicon Putz der Wandflächen beschrieben, behandeln.
Laibungstiefe: '25.' cm
Menge: 18,000 m
DIN 276-06: 335

**01.03.0230 Zweimaliger Anstrich / Silicon-Emulsion-FF, Algenschutz - Protect**
Zusätzlicher zweimaliger Anstrich der vorgenannten Putzflächen.
Zwischenanstrich mit echter Siliconharz-Emulsions-Fassadenfarbe mit speziellem, hocheffektivem, biozidfreien Schutz gegen frühzeitigen Algen- und Pilzbefall.
Schlussanstrich mit echter Siliconharz-Emulsions-Fassadenfarbe mit speziellem, hocheffektivem, biozidfreien Schutz gegen frühzeitigen Algen- und Pilzbefall.
hoch wasserabweisend, hoch wetterbeständig, hoch wasserdampfdiffusionsfähig, wasserdampfdiffusionsoffen,
standardmäßig mit speziellem Schutz gegen Algen- und Pilzbefall
geringe Verschmutzungsneigung durch Siliziumausrüstung,
fotokatalytisch wirksam durch Solartect-System (Selbstreinigung)
Farbtonbeständigkeit: Fb-Code A1 - höchtse Farbtonbeständigkeitsklasse
Glanzgrad: G3 matt
Wasserdampfdurchlässigkeit: V1 (hoch), < 0,03
Wasseraufnahmekoeffizient: W3 (niedrig) < 0,05
Standardfarbton: weiß
Menge: 86,500 m2
DIN 276-06: 335

**01.03.0240 Zulage für hell getönte Ausführung**
Zulagepreis für die Ausführung im hell getönten Farbton (Hellbezugswert >65).
Farbton nach Angabe des Auftraggebers.
Menge: 60,000 m2
DIN 276-06: 335

**01.03.0250 Zulage für mittel getönte Ausführung**
Zulagepreis für die Ausführung im mittel getönten Farbton (Hellbezugswert >/= 25 und </= 65).
Farbton nach Angabe des Auftraggebers.
Menge: 60,000 m2
DIN 276-06: 335

**01.03.0260 Laibungen an Öffnungen und Nischen wie beschrieben beschichten**
Laibungen an Öffnungen und Nischen, wie in allen Leistungen zur Schlussbeschichtung der Wandflächen beschrieben, behandeln.
Laibungstiefe: '25' cm
Menge: 18,000 m
DIN 276-06: 335

#### Teilleistung 01.04 Anbau Ratssaal

**01.04.0010 Besondere Maßnahmen zum Schutz von Fenstern, Türen, außen**
Schutzabdeckung von Fenstern und Türen, außen, einschließlich Abkleben, Unterhaltung und späterer Beseitigung/Entsorgung.
Abdeckung bestehend aus: Selbstklebende PE-Schutzfolie, selbstklebende Folie
Menge: 65,000 m2
DIN 276-06: 393

**01.04.0020 Besondere Maßnahmen zum Schutz Boden unter Gerüst - mit Folie, außen**
Schutzabdeckung der Bodenflächen im Bereich des Standgerüsts herstellen, vorhalten, beseitigen und entsorgen.
Abdeckung bestehend aus: Baumwollabdeckvlies, zweilagig mit PE-Folie und Klebeband
Menge: 60,000 m2
DIN 276-06: 393

**01.04.0030 Untergrund reinigen Mauerwerk und Beton**
Reinigen des Untergrundes aus Mauerwerk und Beton, von grober Verschmutzung, aufgenommene Stoffe sammeln, und auf der Baustelle lagern, Abfall ist nicht gefährlich, nicht schadstoffbelastet.
Menge: 86,500 m2
Kostengruppe DIN 276 2018-12: 397
DIN 276-06: 335
Leistungsbereich: 033

**01.04.0040 Unebenheiten mit Putzmörtel ausgleichen**
Größere Untergrundunebenheiten > 2,5 m² mit geeignetem Putzmörtel Kategorie GP/LW, CS II/CS III, auffüllen und an vorhandene Oberfläche angleichen.
Die Dicke der Putzschicht ist bei Festlegung der Dübellängen zur nachfolgenden Verdübelung zu berücksichtigen.
Putzdicke im Mittel: bis 15 mm
Anteil an der Gesamtfläche: '15'  %
Menge: 86,500 m2
DIN 276-06: 335

**01.04.0050 Grundierung stark saugende Untergründe / Tiefgrund**
Grundierung stark saugender Untergründe mit konservierungsmittel-, lösemittel- und weichmacherfreiem, wasserverdünnbaren Tiefgrund.
konservierungsmittel-, lösemittel- und weichmacherfrei
geprüft nach den Anforderungen des AgBB-Schemas
geforderter Nachweis zum Tiefgrund Urkunde Blauer Engel UZ-102
Menge: 86,500 m2
DIN 276-06: 335

**01.04.0060 Untergrund trocknen**
STLB-Bau 2025-10 018
Trocknen des Untergrundes, Untergrund Mauerwerk.
Menge: 15,000 m2
Kostengruppe DIN 276 2018-12: 353
DIN 276-06: 335
Leistungsbereich: 018

**01.04.0070 Schlitz/Fehlstelle füllen Außenwand Kalkzement-Normalputzm. B 3 cm T 3**
Schlitz/Fehlstelle füllen, in Außenwänden, außen, mit Kalkzement-Normalputzmörtel (GP),
Schlitzbreite '3' cm,

Schlitztiefe '3' cm.

Die Ausführung ist im Vorfeld mit der Bauleitung abzustimmen.
Menge: 10,000 m
Kostengruppe DIN 276 2018-12: 335
DIN 276-06: 335
Leistungsbereich: 023

**01.04.0080 Grundierung Bitumenemulsion Außenwand**
Grundierung für flüssig aufzubringende Abdichtungen, aus Bitumenemulsion, auf Außenwand, Höhe bis 1 m, Untergrund Mauerwerk und Beton.
Einschließlich An- und Abschlüssen, sowie Übergänge zum Fundament.
Menge: 15,000 m2
Kostengruppe DIN 276 2018-12: 335
DIN 276-06: 335
Leistungsbereich: 018

**01.04.0090 Abdichtung Wand W2.1-E PMBC D 4mm 2-schichtig Spachtelverf Verstärkung**
Abdichtung erdberührter Wände DIN 18533-1 und DIN 18533-3, Raumnutzungsklasse RN1-E (geringe Anforderung), Wassereinwirkungsklasse W2.1-E (mäßige Einwirkung von drückendem Wasser bis 3 m Eintauchtiefe), Rissklasse R1-E (gering), Rissüberbrückungsklasse RÜ3-E (hohe Rissüberbrückung bis 1 mm, Rissversatz bis 0,5 mm),
mit kunststoffmodifizierter Bitumen-Dickbeschichtung (PMBC), Trockenschichtdicke mind. 4 mm, 2-schichtig, im Spachtelverfahren aufbringen, einschl. Verstärkungseinlage, Untergrund Mauerwerk.
Einschließlich An- und Abschlüssen, sowie Übergänge zur bestehenden Abdichtung.
Menge: 15,000 m2
Kostengruppe DIN 276 2018-12: 335
DIN 276-06: 335
Leistungsbereich: 018

**01.04.0100 Anschluss an Bauteil mit Dichtband und Putzabschlussprofil**
Anschluss an angrenzendes Bauteil mit vorkomprimiertem Fugendichtband aus imprägniertem Polyurethan-Weichschaum einschließlich Kunststoffschiene, gelocht mit Abzugskante und integriertem Gewebestreifen, für den Abschluss der Armierung und Putzbeschichtung, herstellen.
Typ 0003, Fugenbreite 3-9 mm
Menge: 28,000 m
DIN 276-06: 353

**01.04.0110 Verklebung Mineralwolle Dämmplatte an Deckenunterseiten**
WDVS Mineralwolle Dämmplatten an Deckenunterseiten aus Beton mit mineralischem Klebemörtel anbringen.
Dämmplatte: Mineralwolle-Dämmplatte 035 als Doppellamelle
Wärmeleitfähigkeit: 0,035 W/(m x K)
Format: 120 x 40 cm, Doppellamellenformat
Plattenkanten: stumpf
beidseitig vorbeschichtet
Plattendicke: 14 cm
Klebemörtel: Mineralische Klebe- und Armierungsmasse
Menge: 18,500 m2
DIN 276-06: 353

**01.04.0120 Flächenarmierung Deckenunterseiten / mineralische Armierungsmasse**
Flächenarmierung der Deckenunterseiten mit alkalibeständigem, blauen Armierungsgewebe, Maschenweite ca. 4 x 4 mm, ca. 10 cm überlappend und mineralischem Armierungsmörtel herstellen.
Armierungsmasse: Mineralischer Klebe- und Armierungsmörtel mit Leichtzuschlägen
Menge: 18,500 m2
DIN 276-06: 353

**01.04.0130 Verdübelung Deckenunterseiten durch Gewebe / Senkdübel**
Statisch relevante Verdübelung an Deckenunterseiten aus Beton im Zuge der Armierungsausbildung mit bauaufsichtlich zugelassenen WDVS Schraub-Tellerdübeln in oberflächenbündiger Montage durch das Bewehrungsgewebe. Dübellänge entsprechend der Dämmplattendicke wählen. Die Dübel müssen mind. 25 mm im tragfähigen Untergrund verankert sein, Putzschichten sind zu überbrücken. Nach der Montage die Dübel mit passgenau geformten Stopfen aus EPS-Hartschaum schließen.
Verankerungsgrund: Stahlbeton
Dübeltyp: Zugelassener Tellerdübel zur versenkten oder oberflächenbündigen Verdübelung in Kombination mit passgenau geformten Stopfen aus EPS-Hartschaum
Dübellänge: 175 mm
Dübeldichte: 10,0 Stück/m²
Menge: 18,500 m2
DIN 276-06: 353

**01.04.0140 Verklebung EPS Dämmplatte flächenbündiger Sockel**
Sockel- bzw. Perimeter-Dämmplatten als Sockeldämmung mit feuchtigkeitsunempfindlichem Klebemörtel flächenbündig mit der Fassadendämmung anbringen.
Perimeterdämmplatte 035 WAS / 039 PW, Kanten stumpf
Plattenkante: Stumpf
Format: 100 x 50 cm
Plattendicke: 14 cm
Klebemörtel: Feuchtigkeitsunempfindliche, anzumischende Klebe- und Armierenmasse auf Dispersionsbasis gemischt mit speziellem, chromatarmen System-Härter
Anschluss an Perimeterdämmung
Dämmung über GOK: ca. '30' cm
Dämmung unter GOK: ca. '20' cm
Menge: 29,000 m
DIN 276-06: 335

**01.04.0150 Sockelabschluss / Übergangsschiene über Gel. WDVS**
Sockelabschluss / Übergangsschiene über Geländeoberfläche als Systemabschluss für Wärmedämm-Verbundsystem (WDVS) gemäß bauaufsichtlicher Zulassung, aus Leichtmetall-Sockelprofil mit Kunststoff-Aufsteckprofil mit Gewebestreifen und Tropfkante, horizontal, Dicke der Dämmplatte 140 mm.
Zur Herstellung eines fluchtgerechten Übergangs Sockel- und Wandfläche.
Die allgemeinen Hinweise zur Sockelabdichtung sind zu berücksichtigen.
Menge: 29,000 m
Kostengruppe DIN 276 2018-12: 335
DIN 276-06: 335
Leistungsbereich: 023

**01.04.0160 Ab-/Anschluss im Erdreich abdichten**
Abdichten des An- bzw. Abschlussbereiches der vorgenannten Sockeldämmung im Einbindungsbereich im Zuge der Verklebung der Dämmplatten mit feuchtigkeitsunempfindlichem Klebemörtel.
Klebemörtel: Feuchtigkeitsunempfindliche, anzumischende Klebe- und Armierenmasse auf Dispersionsbasis gemischt mit speziellem, chromatarmen System-Härter
feuchtigkeitsunempfindlich, wasserdampfdiffusionsfähig, lange verarbeitungsoffene Zeit, mit hoher Klebkraft, haftet auf Bitumen, leicht verarbeitbar
Menge: 29,000 m
DIN 276-06: 335

**01.04.0170 Anarbeiten an vorhandene Erdreichdämmung**
Vorhandene Dämmung im Erdreich (Perimeterdämmung) zum direkten Anschluss der anzubringenden Dämmplatten begradigen bzw. abschneiden. Falls erforderlich anzubringende Dämmplatten im Einbindungsbereich bei abweichender Dicke zur vorhandenen Erdreichdämmung angleichen.
Dicke der vorhanden Dämmung: 14 cm
Menge: 29,000 m
DIN 276-06: 335

**01.04.0180 Verdübelung Sockel / Senkdübel, oberflächenbündig**
Verdübelung der vorgenannten Dämmplatten im Sockelbereich >/= 15 cm über GOK mit WDVS Schraub-Tellerdübel, in oberflächenbündiger Montage. Dübel nach der Montage mit Stopfen schließen
Dübeltyp: Zugelassener Tellerdübel zur versenkten oder oberflächenbündigen Verdübelung mit passgenau geformten Stopfen aus EPS-Hartschaum
Dübellänge: 175 mm
Dübeldichte: 2,0 Stück/m (2,0 Stück/Platte)
Menge: 29,000 m
DIN 276-06: 335

**01.04.0190 Zweimaliger Feuchteschutzanstrich im Einbindungsbereich**
Feuchteschutzanstrich im Einbindungsbereich bis ca. 5 cm über Geländeoberkante.
Zweimaliger Anstrich mit Feuchtigkeitsunempfindliche, anzumischende Klebe- und Armierenmasse auf Dispersionsbasis gemischt mit speziellem, chromatarmen System-Härter.
feuchtigkeitsunempfindlich, wasserdampfdiffusionsfähig, lange verarbeitungsoffene Zeit, mit hoher Klebkraft, haftet auf Bitumen, leicht verarbeitbar
Ausführung unter GOK bis unter die Putzkante mit Anschluss an die Bauwerksabdichtung
Menge: 29,000 m
DIN 276-06: 335

**01.04.0200 Verklebung MW Dämmplatte, 035 Klebemörtel**
Mineralwolle-Dämmplatte 035 als Doppellamelle einlagig, mit mineralischem Klebemörtel anbringen.
Wärmeleitfähigkeit: 0,035 W/(m x K)
Format: 120 x 40 cm, Doppellamellenformat
Plattenkanten: stumpf
beidseitig vorbeschichtet
Plattendicke: 14 cm
Klebemörtel: Mineralische Klebe- und Armierungsmasse
Menge: 68,000 m2
DIN 276-06: 335

**01.04.0210 Laibungen bei rohbaubündigen Fenstern durch Flächendämmung herstellen**
Laibungen bei bündig mit der Rohbauwand eingebauten Fenstern herstellen. Durch die Dicke der Dämmung der Fassadenfläche entstehende Laibungen rechtwinklig zur Flächendämmung ausbilden.
Überdeckung der Blendrahmen: '6' cm
Menge: 70,000 m
DIN 276-06: 335

**01.04.0220 Verdübelung MW Doppellamellenplatte, versenkt / 112 mm**
Statisch relevante Verdübelung mit bauaufsichtlich zugelassenen WDVS Schraub-Tellerdübel in versenkter Montage unter dem Gewebe. Den WDVS Dübel ca. 15 mm vertieft in die Dämmplatte einschrauben. Mineralwolle-Scheibe, rund, gerade geformt in die Vertiefung oberflächenbündig einsetzen. Dübellänge entsprechend der Dämmplattendicke wählen. Die Dübel müssen mind. 25 mm (bei Porenbeton 65 mm) im tragfähigen Untergrund verankert sein, Putzschichten sind zu überbrücken.
Verankerungsgrund: Stahlbeton
Dübeltyp: Zugelassener Tellerdübel zur versenkten oder oberflächenbündigen Verdübelung in Kombination mit Zusatzdübelteller aus Polyamid, Durchmesser 112 mm und Mineralwolle-Scheibe, rund, gerade geformt
Dübellänge: 175 mm
Dübeldichte: 6,25 Stück/m²
Menge: 68,000 m2
DIN 276-06: 335

**01.04.0230 Flächenarmierung faserverstärkte org. geb. Armierungsmasse**
*** Bezugsbeschreibung
Flächenarmierung mit alkalibeständigem, blauen Armierungsgewebe, Maschenweite ca. 4 x 4 mm und faserverstärkter organisch gebundener Armierungsmasse herstellen.
Stoßfestigkeit (im Systemaufbau): bis 20 Joule
Armierungsmasse: org. geb. Armierungsmasse mit Leichtzuschlägen und Stützkorn
Farbton: hellbeige
Menge: 68,000 m2
DIN 276-06: 335

**01.04.0240 Zweite (Doppelte) Flächenarmierung mit org. geb. Armierungsmasse**
Ausführung einer zweiten Flächenarmierung zur Erhöhung der Stoßfestigkeit mit der gleichen faserverstärkten organisch gebundenen Armierungsmasse wie zuvor beschrieben
Stoßfestigkeit (im Systemaufbau): bis 50 Joule
Menge: 68,000 m2
DIN 276-06: 335

**01.04.0250 Zulage zu Vorposition bei niedrigen Temperaturen bis +1°C**
*** wie Position 01.04.0230
Zulage Flächenarmierung wie zuletzt im vollen Wortlaut beschrieben, jedoch bei zu erwartenden niedrigen Temperaturen bis +1°C und relativer Luftfeuchte bis 95 % unter zusätzlicher Ausrüstung mit Additiv zur Erhöhung der Standfestigkeit.
Menge: 68,000 m2
DIN 276-06: 335

**01.04.0260 Laibungen an Öffnungen und Nischen wie vor beschrieben armieren**
Laibungen an Öffnungen und Nischen, wie in der vorgenannten Position zur Armierungsausbildung in diesem WDV-System beschrieben, armieren.
Laibungstiefe: '25' cm
Menge: 60,000 m
DIN 276-06: 335

**01.04.0270 Kantenschutz an Gebäudeecken / Gewebe-Eckschutzschiene**
Verstärkte Kunststoff-Eckwinkel mit beidseitigen, alkalibeständigen Gewebestreifen als Kantenschutz an allen Gebäudeecken und Gebäudeöffnungen lot- und fluchtrecht in die nachfolgend beschriebene Armierungsmasse einbetten.
Format: 10/10 cm
Menge: 82,000 m
DIN 276-06: 335

**01.04.0280 Anschluss an Fenster und Türen mit Gewebe-Anschlussprofil**
Anschlussprofil mit integriertem, expandierendem PUR-Band, zweistufiger Anputzkante und Gewebestreifen auf Fenster- und Türrahmen anbringen. Den Gewebestreifen in die nachfolgende Armierungsschicht überlappend einbetten.
selbstklebend, geprüft hinsichtlich Schlagregendichtheit, alterungsbeständig, mit abreißbarer Abbruchkante und integriertem Gewebestreifen, Klasse A gemäß VDPM-Merkblatt
Menge: 60,000 m
DIN 276-06: 335

**01.04.0290 Anschluss an Bauteil mit Dichtband**
Anschluss an angrenzendes Bauteil mit vorkomprimiertem Fugendichtband aus imprägniertem Polyurethan-Weichschaum herstellen.
Typ 0003, Fugenbreite 3-9 mm
Bauteil: Fensterbankunterseiten, Fensterbankabschlussprofile, Dachuntersichten, Systemdurchdringungen etc.
Menge: 155,000 m
DIN 276-06: 397

**01.04.0300 Diagonalarmierung herstellen / Armierungswinkel im oberen Bereich**
Diagonalarmierungen an allen Fassadenöffnungen und Aussparungen im oberen Bereich mit speziell zugeschnittenen, blauen Gewebestreifen in Winkelform unter Verwendung der systemgerechten Armierungsmasse herstellen.
Menge: 12,000 St
DIN 276-06: 335

**01.04.0310 Diagonalarmierung herstellen / Armierungspfeile im unteren Bereich**
Diagonalarmierungen an allen Fassadenöffnungen und Aussparungen im unteren Bereich mit speziell zugeschnittenen, blauen Gewebestreifen mit V-förmigen 90 Grad-Ausschnitt unter Verwendung der systemgerechten Armierungsmasse herstellen.
Menge: 12,000 St
DIN 276-06: 335

**01.04.0320 Zwischenanstrich der Armierung für Silicon-Putz**
Zwischenanstrich der armierten Fassadenfläche mit quarzhaltiger Silicon-Grundierfarbe, pigmentiert in Anlehnung an den Farbton der Silicon-Putzbeschichtung.
Menge: 86,500 m2
DIN 276-06: 335

**01.04.0330 Oberputz / Silicon-Putz KR, Kratzputzstruktur, in Protect Qualität**
Oberputz: Putz auf Siliconharzbasis nach DIN EN 15824 in Kratzputzstruktur mit Filmschutz gegen Algen und Pilze auftragen, auf Kornstärke abziehen und strukturieren.
verarbeitungsfertig, ausgezeichnet diffusionsfähig, hervorragend wasserabweisend, Kratzputzstruktur, für außen
Körnung: Silicon-Kratzputz, Struktur K3 oder K2 in Anpassung an den Bestand.
Standardfarbton: weiß
Menge: 86,500 m2
DIN 276-06: 335

**01.04.0340 Zulage für hell getönte Ausführung**
Zulagepreis für die Ausführung im hell getönten Farbton (Hellbezugswert >65).
Farbton nach Angabe des Auftraggebers.
Menge: 18,500 m2
DIN 276-06: 335

**01.04.0350 Zulage für mittel getönte Ausführung**
Zulagepreis für die Ausführung im mittel getönten Farbton (Hellbezugswert >/= 25 und </= 65).
Farbton nach Angabe des Auftraggebers.
Menge: 68,000 m2
DIN 276-06: 335

**01.04.0360 Zulage zusätzliche Ausrüstung bei Frühfeuchte**
Zulage für die zusätzliche Ausrüstung bei zur erwartender Frühfeuchte- bzw. kurzzeitiger Regen- und Frostbelastung bis -5 °C mit Additiv zur Erhöhung der Standfestigkeit.
Mischungsverhältnis:
500 ml Additiv zur Erhöhung der Standfestigkeit auf 25 kg (1 Eimer) Putz.
Menge: 86,500 m2
DIN 276-06: 335

**01.04.0370 Laibungen an Öffnungen und Nischen wie beschrieben beschichten**
Laibungen an Öffnungen und Nischen, wie in allen Leistungen zur Schlussbeschichtung mit silicon Putz der Wandflächen beschrieben, behandeln.
Laibungstiefe: '25.' cm
Menge: 60,000 m
DIN 276-06: 335

**01.04.0380 Zweimaliger Anstrich / Silicon-Emulsion-FF, Algenschutz - Protect**
Zusätzlicher zweimaliger Anstrich der vorgenannten Putzflächen.
Zwischenanstrich mit echter Siliconharz-Emulsions-Fassadenfarbe mit speziellem, hocheffektivem, biozidfreien Schutz gegen frühzeitigen Algen- und Pilzbefall.
Schlussanstrich mit echter Siliconharz-Emulsions-Fassadenfarbe mit speziellem, hocheffektivem, biozidfreien Schutz gegen frühzeitigen Algen- und Pilzbefall.
hoch wasserabweisend, hoch wetterbeständig, hoch wasserdampfdiffusionsfähig, wasserdampfdiffusionsoffen,
standardmäßig mit speziellem Schutz gegen Algen- und Pilzbefall
geringe Verschmutzungsneigung durch Siliziumausrüstung,
fotokatalytisch wirksam durch Solartect-System (Selbstreinigung)
Farbtonbeständigkeit: Fb-Code A1 - höchtse Farbtonbeständigkeitsklasse
Glanzgrad: G3 matt
Wasserdampfdurchlässigkeit: V1 (hoch), < 0,03
Wasseraufnahmekoeffizient: W3 (niedrig) < 0,05
Standardfarbton: weiß
Menge: 86,500 m2
DIN 276-06: 335

**01.04.0390 Zulage für hell getönte Ausführung**
Zulagepreis für die Ausführung im hell getönten Farbton (Hellbezugswert >65).
Farbton nach Angabe des Auftraggebers.
Menge: 18,500 m2
DIN 276-06: 335

**01.04.0400 Zulage für mittel getönte Ausführung**
Zulagepreis für die Ausführung im mittel getönten Farbton (Hellbezugswert >/= 25 und </= 65).
Farbton nach Angabe des Auftraggebers.
Menge: 68,000 m2
DIN 276-06: 335

**01.04.0410 Laibungen an Öffnungen und Nischen wie beschrieben beschichten**
Laibungen an Öffnungen und Nischen, wie in allen Leistungen zur Schlussbeschichtung der Wandflächen beschrieben, behandeln.
Laibungstiefe: '25' cm
Menge: 60,000 m
DIN 276-06: 335

#### Teilleistung 01.05 Stahltüren und Zargen

*Hinweis: Hinweis zur Gesamtleistung*
Bereits grundbeschichtete Stahlbauteile außen mit lösemittelbasiertem 2K-PUR-Acryllack seidenglänzend überarbeiten.
Bauteil: Türen mit Eckzargen
Maße: '3 x 1,01x1,89 m und 1 x 2,01 x 1,89.'
Art und Beschaffenheit: 'Pulvergrundbeschichtet RAL 9002'

**01.05.0010 Stahlbauteil mit Anstrich/ 2K-PUR-Lack SG**
Untergrundvorbehandlung: Intakten Anstrich auf Eignung, Trag- und Haftfähigkeit prüfen.  Flächen gründlich anschleifen und säubern. Schadstellen mit lösemittelhaltiger, zweikomponentiger Epoxidharz-Grundierung in spezieller Spritzqualität grundieren.
Grundbeschichtung mit lösemittelhaltiger, zweikomponentiger Epoxidharz-Grundierung in spezieller Spritzqualität.
Zwischenbeschichtung mit 2-komponentigen, lösemittelbasierten, seidenglänzenden PUR-Lack.
Schlussbeschichtung mit 2-komponentigen, lösemittelbasierten, seidenglänzenden PUR-Lack.
seidenglänzend, lösemittelbasiert, schnell trocknend, besonders widerstandsfähige Oberfläche, sehr licht-, glanz- und wetterbeständig und sehr abriebfest
beständig gegen viele Chemikalien gemäß Prüfnachweis
desinfektionsmittelbeständig gemäß Prüfnachweis
Farbton: nach Angabe des AG
Menge: 20,000 m2
DIN 276-06: 334

#### Teilleistung 01.06 Holzbauteile mit Anstrich/ Holzfarbe SM

*Hinweis: Hinweis zur Gesamtleistung*
Beschichtete, begrenzt maßhaltige Holzbauteile mit Alkydharz-Holzfarbe seidenmatt überarbeiten.
Bauteil: Verbretterungen mit Nut und Feder, sowie Balken, Binder und Pfetten der Dachuntersichten

Die Dachabdichtung samt Bekiesung ist bereits fertiggestellt. Ein Gerüst steht auf den Dachflächen bauseits nicht zur Verfügung. Dies muss bei der Kalkulation berücksichtigt werden. muss

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
**01.06.0010 Schimmelpilz befallene Flächen reinigen und desinfizieren**
Mit Schimmelpilz befallene Flächen unter Beachtung der gesetzlichen Bestimmungen durch geeignetes Verfahren nass reinigen. Die getrockneten Flächen mit fungizidem und algizidem Spezial-Konzentrat, 1:2 wasserverdünnt, desinfizierend behandeln.
Menge: 95,000 m2
DIN 276-06: 395

**01.06.0020 Holz begrenzt maßh.mit Anst./ LB Alkydharz-Holzfarbe,**
Untergrundvorbehandlung: Intakten Anstrich auf Trag- und Haftfähigkeit prüfen, anschleifen und säubern.
Rohe und schadhafte Stellen imprägnieren mit lösemittelbasierter, farbloser Holzimprägnierung, für außen .
Grundanstrich der imprägnierten, schadhaften Bereiche mit seidenmatter Alkydharz-Holzfarbe mit Filmschutz gegen Algen und Pilze, mit Filmschutz.
Zwischenanstrich mit seidenmatter Alkydharz-Holzfarbe mit Filmschutz gegen Algen und Pilze, mit Filmschutz.
Schlussanstrich mit seidenmatter Alkydharz-Holzfarbe mit Filmschutz gegen Algen und Pilze, mit Filmschutz.
seidenmatt, lösemittelbasiert, tropfgehemmt, feuchtigkeitsregulierend, sperrt Holzinhaltsstoffe ab
Ausführung: Weiß, deckend oder lasierend im Standardlasurfarbton nach Angabe des Auftraggebers.
Menge: 350,000 m2
DIN 276-06: 395

**01.06.0030 Zulage für satt getönte Ausführung**
Zulagepreis für die Ausführung im satt getönten Farbton (Hellbezugswert < 25).
Farbton nach Angabe des Auftraggebers.
Menge: 350,000 m2
DIN 276-06: 395

**01.06.0040 Zulage für die Ausführung im Sonderlasurfarbton, getönt**
Zulagepreis für die Ausführung im andersfarbigen Lasurfarbton.
Sonderfarbton nach Angabe des Auftraggebers.
Menge: 15,000 m²
DIN 276-06: 395

#### Teilleistung 01.07 Stundenlohnarbeiten

*Hinweis: Hinweis*
Die Tagelohnarbeiten sind für zusätzliche und
unvorhergesehene Arbeiten.

Tagelohnarbeiten kommen nur zur Ausführung, wenn diese
schriftlich angeordnet wurden.

Die Leistung ist in einem Rapport zu dokumentieren, welcher
unverzüglich vorzulegen ist.

Materialien sind detailliert zu dokumentieren, im Rapport
Bericht aufzuführen und werden gesondert  vergütet.

**01.07.0010 Arbeiter/-in sämtliche Kosten/Zuschläge**
STLB-Bau 2025-10 091
Stundenlohnarbeiten durch Arbeiter/-in
der Verrechnungssatz für die jeweilige Arbeitskraft umfasst sämtliche Aufwendungen wie Lohn- und Gehaltskosten, Lohn- und Gehaltsnebenkosten, Zuschläge, lohngebundene und lohnabhängige Kosten, sonstige Sozialkosten, Gemeinkosten, Wagnis und Gewinn.
Menge: 48,000 h
DIN 276-06: 397
Leistungsbereich: 091
